# Módulo solar fotovoltaico

- Propriedade do ficheiro: CYPE Ingenieros S.A.
- Formato: FIEBDC-3/2016
- Programa: Gerador de preços para construção civil. CYPE Ingenieros, S.A.
- Data: 08/07/2022
- Moeda: EUR
- Custos indirectos: 3 %
- IVA: 23 %

## I Instalações

### IE Eléctricas

#### IEF Solar fotovoltaica

**IEF001** Ud Módulo solar fotovoltaico.
Módulo solar fotovoltaico de células de silício monocristalino, modelo SI-ESF-M-NE-M-5W "SOLAR INNOVA", potência máxima (Wp) 5 W, tensão a máxima potência (Vmp) 17,9 V, intensidade a máxima potência (Imp) 0,28 A, tensão em circuito aberto (Voc) 22 V, intensidade de curto-circuito (Isc) 0,31 A, eficiência 9,1%, 36 células, vidro exterior temperado de 3,2 mm de espessura, camada adesiva de etil vinil acetato (EVA), camada posterior de polifluoreto de vinilo, poliéster e polifluoreto de vinilo (TPT), aro de alumínio anodizado, temperatura de trabalho -40°C até 85°C, dimensões 290x190x25 mm, resistência à carga do vento 245 kg/m², resistência à carga da neve 551 kg/m², peso 0,99 kg, com caixa de ligações com díodos, cabos e conectores. Inclusive acessórios de montagem e material de ligação eléctrica.
Critérios considerados na determinação do preço da unidade de obra: O preço não inclui a estrutura suporte.
Inclui: Colocação e fixação. Ligação e verificação do seu correcto funcionamento.
Critério de medição de projecto: Número de unidades previstas, segundo documentação gráfica de Projecto.
Critério de medição de obra: Medir-se-á o número de unidades realmente executadas segundo especificações de Projecto.

| Código | Un | Descrição | Rendimento | Preço | Importância |
|---|---|---|---|---|---|
| mt35sol010baa | Ud | Módulo solar fotovoltaico de células de silício monocristalino, modelo SI-ESF-M-NE-M-5W "SOLAR INNOVA", potência máxima (Wp) 5 W, tensão a máxima potência (Vmp) 17,9 V, intensidade a máxima potência (Imp) 0,28 A, tensão em circuito aberto (Voc) 22 V, intensidade de curto-circuito (Isc) 0,31 A, eficiência 9,1%, 36 células, vidro exterior temperado de 3,2 mm de espessura, camada adesiva de etil vinil acetato (EVA), camada posterior de polifluoreto de vinilo, poliéster e polifluoreto de vinilo (TPT), aro de alumínio anodizado, temperatura de trabalho -40°C até 85°C, dimensões 290x190x25 mm, resistência à carga do vento 245 kg/m², resistência à carga da neve 551 kg/m², peso 0,99 kg, com caixa de ligações com díodos, cabos e conectores. (material) | 1 | 5 | 5.000 |
| mo009 | h | Oficial de 1ª instalador de colectores solares. (mão de obra) | 0.109 | 20.72 | 2.258 |
| mo108 | h | Ajudante de instalador de colectores solares. (mão de obra) | 0.109 | 19.64 | 2.141 |
| % | % | Custos directos complementares | 2 % | 9.399 | 0.188 |
|  |  | Custos directos |  |  | 9.587 |

## Recursos

**mt35sol010baa** Ud Módulo solar fotovoltaico de células de silício monocristalino
Dados técnicos: Custo energético 40.204 MJ; Emissão de CO2 4.291 kg
Resíduos:
- embalagem: re150101 Embalagens de papel e cartão. (componente de resíduo); rendimento 2.699 kg; Código LER 15 01 01; Massa do elemento 1 kg; Volume 0.001333 m3
